# Racor angular base de fijación para salida de 90°, referencia 32050700 de Pemsa. DN36, negro

- Propiedad del archivo: CONSTRUNARIO
- Formato: FIEBDC-3/2012
- Programa: Construnario Versión 3.51
- Fecha de los precios: 16/04/2024
- Divisa: EUR

**PEM32050700** u Racor angular base de fijación para salida de 90°, referencia 32050700 de Pemsa. DN36, negro
Precio: 20.50
Racor angular base de fijación para salida de 90° de poliamida 6 autoextinguible en color gris RAL 7011 o color negro RAL 9005, rosca métrica y PG, libre de halógenos, no propagador de la llama, índice de protección IP54. El racor AB 90 de Pemsaflex® está indicado para el montaje de tubos flexibles Pemsaflex®, LG-PA, ST-PA, RF-PA, RB-PA y RB-PU, cuando se precisa fijar una curva en ángulo de 90° en espacios reducidos. Código EAN: 8431927003621 Código ETIM 8.0: EC001176
