# Racor angular 90° con anillo de fijación a superficie, referencia 33060070 de Pemsa. DN70, negro

- Propiedad del archivo: CONSTRUNARIO
- Formato: FIEBDC-3/2012
- Programa: Construnario Versión 3.51
- Fecha de los precios: 16/04/2024
- Divisa: EUR

**PEM33060070** u Racor angular 90° con anillo de fijación a superficie, referencia 33060070 de Pemsa. DN70, negro
Precio: 43.05
Racor angular 90° con anillo de fijación a superficie de poliamida 6 autoextinguible, libre de halógenos en color gris RAL 7011 y en color negro RAL 9005. Disponible en varios diámetros. Formado por dos piezas y montaje con sistema click sin necesidad de tornillos. Permite el giro, pero no su desplazamiento axial. Adecuado para los tubos flexibles de gran diámetro Macroflex®. Código EAN: 8431927025678 Código ETIM 8.0: EC000936
