# Junta de estanqueidad tipo I, referencia 33090095 de Pemsa. DN95

- Propiedad del archivo: CONSTRUNARIO
- Formato: FIEBDC-3/2012
- Programa: Construnario Versión 3.51
- Fecha de los precios: 16/04/2024
- Divisa: EUR

**PEM33090095** u Junta de estanqueidad tipo I, referencia 33090095 de Pemsa. DN95
Precio: 4.05
Junta de estanqueidad tipo I en nitrilo color negro RAL 9005 con un grado de protección IP65 disponible en diámetro DN70 y DN95 para montar en racores de la gama Macroflex® en su anillo de fijación a superficie. Código EAN: 8431927004093 Código ETIM 8.0: EC001181
