# Junta de estanqueidad tipo II, referencia 33090195 de Pemsa. DN95

- Propiedad del archivo: CONSTRUNARIO
- Formato: FIEBDC-3/2012
- Programa: Construnario Versión 3.51
- Fecha de los precios: 16/04/2024
- Divisa: EUR

**PEM33090195** u Junta de estanqueidad tipo II, referencia 33090195 de Pemsa. DN95
Precio: 4.09
Junta de estanqueidad tipo II en nitrilo color negro RAL 9005 con un grado de protección IP65 disponible en diámetro DN70 y DN95 para montar en la conexión del racor con el tubo de la gama Macroflex®. Código EAN: 8431927004116 Código ETIM 8.0: EC001181
