# Abrazadera de acero cincado tipo II, referencia 33090295 de Pemsa. DN95. Protección: EZ

- Propiedad del archivo: CONSTRUNARIO
- Formato: FIEBDC-3/2012
- Programa: Construnario Versión 3.51
- Fecha de los precios: 16/04/2024
- Divisa: EUR

**PEM33090295** u Abrazadera de acero cincado tipo II, referencia 33090295 de Pemsa. DN95. Protección: EZ
Precio: 15.19
Abrazadera de acero cincado y perfil de elastómero para la fijación de tubos Macroflex® DN70 y DN95 que lo protege de las vibraciones. Código EAN: 8431927004130 Código ETIM 8.0: EC000127
