# Protector para tubo, referencia 33100052 de Pemsa. DN52

- Propiedad del archivo: CONSTRUNARIO
- Formato: FIEBDC-3/2012
- Programa: Construnario Versión 3.51
- Fecha de los precios: 16/04/2024
- Divisa: EUR

**PEM33100052** u Protector para tubo, referencia 33100052 de Pemsa. DN52
Precio: 33.10
Elemento de protección contra choques y abrasión de tubos fabricado en poliamida 12 autoextinguible y color negro RAL 9005, libre de halógenos, disponible en varias medidas. Indicado para tubos flexibles RB-PA y RB-PU para aplicaciones de Robótica. Código EAN: 8431927025739 Código ETIM 8.0: EC000000
