# Casquillo RP, referencia 37003109 de Pemsa. PG9 (DN9)

- Propiedad del archivo: CONSTRUNARIO
- Formato: FIEBDC-3/2012
- Programa: Construnario Versión 3.51
- Fecha de los precios: 16/04/2024
- Divisa: EUR

**PEM37003109** u Casquillo RP, referencia 37003109 de Pemsa. PG9 (DN9)
Precio: 0.95
Casquillo Rp fabricado en polietileno de color gris (RAL 7035) para protección de los extremos de tubos flexibles. Disponible en varias medidas. Código EAN: 8431927012302 Código ETIM 8.0: EC000519
