# Casquillo RP, referencia 37003121 de Pemsa. PG21 (DN21)

- Propiedad del archivo: CONSTRUNARIO
- Formato: FIEBDC-3/2012
- Programa: Construnario Versión 3.51
- Fecha de los precios: 16/04/2024
- Divisa: EUR

**PEM37003121** u Casquillo RP, referencia 37003121 de Pemsa. PG21 (DN21)
Precio: 1.37
Casquillo Rp fabricado en polietileno de color gris (RAL 7035) para protección de los extremos de tubos flexibles. Disponible en varias medidas. Código EAN: 8431927012340 Código ETIM 8.0: EC000519
