# Casquillo RP, referencia 37003129 de Pemsa. PG29 (DN29)

- Propiedad del archivo: CONSTRUNARIO
- Formato: FIEBDC-3/2012
- Programa: Construnario Versión 3.51
- Fecha de los precios: 16/04/2024
- Divisa: EUR

**PEM37003129** u Casquillo RP, referencia 37003129 de Pemsa. PG29 (DN29)
Precio: 2.19
Casquillo Rp fabricado en polietileno de color gris (RAL 7035) para protección de los extremos de tubos flexibles. Disponible en varias medidas. Código EAN: 8431927012357 Código ETIM 8.0: EC000519
