# Racor en latón niquelado con rosca exterior, referencia 37021250 de Pemsa. M25 (DN16)

- Propiedad del archivo: CONSTRUNARIO
- Formato: FIEBDC-3/2012
- Programa: Construnario Versión 3.51
- Fecha de los precios: 16/04/2024
- Divisa: EUR

**PEM37021250** u Racor en latón niquelado con rosca exterior, referencia 37021250 de Pemsa. M25 (DN16)
Precio: 4.79
Racor en latón niquelado con rosca exterior y casquillo interior en polietileno para montaje de tubos TM, Ecoflex®, TM-PVC. Índice de protección IP54. Disponible en diversas medidas en rosca métrica y PG. Código EAN: 8431927004857 Código ETIM 8.0: EC001180
