# Racor en latón niquelado con rosca exterior, referencia 37021400 de Pemsa. M40 (DN29)

- Propiedad del archivo: CONSTRUNARIO
- Formato: FIEBDC-3/2012
- Programa: Construnario Versión 3.51
- Fecha de los precios: 16/04/2024
- Divisa: EUR

**PEM37021400** u Racor en latón niquelado con rosca exterior, referencia 37021400 de Pemsa. M40 (DN29)
Precio: 13.80
Racor en latón niquelado con rosca exterior y casquillo interior en polietileno para montaje de tubos TM, Ecoflex®, TM-PVC. Índice de protección IP54. Disponible en diversas medidas en rosca métrica y PG. Código EAN: 8431927004871 Código ETIM 8.0: EC001180
