# Racor metálico con rosca exterior y casquillo interior, referencia 37026500 de Pemsa. M50 (DN36)

- Propiedad del archivo: CONSTRUNARIO
- Formato: FIEBDC-3/2012
- Programa: Construnario Versión 3.51
- Fecha de los precios: 16/04/2024
- Divisa: EUR

**PEM37026500** u Racor metálico con rosca exterior y casquillo interior, referencia 37026500 de Pemsa. M50 (DN36)
Precio: 47.65
Racor metálico con rosca exterior y casquillo interior en latón niquelado para montaje de tubos TM, Ecoflex®, TM-PVC. Índice de protección IP54. Disponible en diversas medidas y en rosca métrica. Código EAN: 8431927118486 Código ETIM 8.0: EC001180
