# Racor metálico en latón niquelado, referencia 37041120 de Pemsa. M12 (DN7)

- Propiedad del archivo: CONSTRUNARIO
- Formato: FIEBDC-3/2012
- Programa: Construnario Versión 3.51
- Fecha de los precios: 16/04/2024
- Divisa: EUR

**PEM37041120** u Racor metálico en latón niquelado, referencia 37041120 de Pemsa. M12 (DN7)
Precio: 3.79
Racor metálico en latón niquelado con rosca interior y casquillo interior en polietileno para montaje de tubos TM, Ecoflex®, TM-PVC. Índice de protección IP54. Disponible en diversas medidas en rosca métrica. Código EAN: 8431927096104 Código ETIM 8.0: EC001180
