# Abrazadera I de acero cincado, referencia 39095000 de Pemsa. DN7. Protección: EZ

- Propiedad del archivo: CONSTRUNARIO
- Formato: FIEBDC-3/2012
- Programa: Construnario Versión 3.51
- Fecha de los precios: 16/04/2024
- Divisa: EUR

**PEM39095000** u Abrazadera I de acero cincado, referencia 39095000 de Pemsa. DN7. Protección: EZ
Precio: 2.40
Abrazadera de acero cincado y perfil de elastómero para la fijación de tubos en instalaciones de conducción de cables y protección contra vibraciones. Disponible en diversos diámetros. Código EAN: 8431927005380 Código ETIM 8.0: EC011409
