# Junta tórica, referencia 39096009 de Pemsa. PG 9

- Propiedad del archivo: CONSTRUNARIO
- Formato: FIEBDC-3/2012
- Programa: Construnario Versión 3.51
- Fecha de los precios: 16/04/2024
- Divisa: EUR

**PEM39096009** u Junta tórica, referencia 39096009 de Pemsa. PG 9
Precio: 0.35
Junta tórica adecuada para instalar en la rosca exterior de racores y prensaestopas, que aporta un índice de protección de IP68 según EN 60529. Disponible en rosca métrica de M12 a M63 y rosca PG 7 a PG48. Fabricada en NBR de color negro RAL 9005. Código EAN: 8431927021502 Código ETIM 8.0: EC001181
