# Junta tórica, referencia 39096048 de Pemsa. PG48

- Propiedad del archivo: CONSTRUNARIO
- Formato: FIEBDC-3/2012
- Programa: Construnario Versión 3.51
- Fecha de los precios: 16/04/2024
- Divisa: EUR

**PEM39096048** u Junta tórica, referencia 39096048 de Pemsa. PG48
Precio: 1.64
Junta tórica adecuada para instalar en la rosca exterior de racores y prensaestopas, que aporta un índice de protección de IP68 según EN 60529. Disponible en rosca métrica de M12 a M63 y rosca PG 7 a PG48. Fabricada en NBR de color negro RAL 9005. Código EAN: 8431927021571 Código ETIM 8.0: EC001181
