# Tuerca metálica TCM para tubos, referencia 40011630 de Pemsa. M63

- Propiedad del archivo: CONSTRUNARIO
- Formato: FIEBDC-3/2012
- Programa: Construnario Versión 3.51
- Fecha de los precios: 16/04/2024
- Divisa: EUR

**PEM40011630** u Tuerca metálica TCM para tubos, referencia 40011630 de Pemsa. M63
Precio: 6.98
Tuerca metálica TCM para tubos Código EAN: 8431927005625 Código ETIM 8.0: EC000940
