# Tuerca metálica TCM, referencia 40014500 de Pemsa. M50. I304

- Propiedad del archivo: CONSTRUNARIO
- Formato: FIEBDC-3/2012
- Programa: Construnario Versión 3.51
- Fecha de los precios: 16/04/2024
- Divisa: EUR

**PEM40014500** u Tuerca metálica TCM, referencia 40014500 de Pemsa. M50. I304
Precio: 110.10
Tuerca metálica de acero inoxidable AISI303, 304, con rosca métrica y rosca PG para conexión de tubos, racores y prensaestopas metálicos en acero inoxidable. Código EAN: 8431927041531 Código ETIM 8.0: EC000940
