# Tuerca metálica TCM, referencia 40014630 de Pemsa. M63. I304

- Propiedad del archivo: CONSTRUNARIO
- Formato: FIEBDC-3/2012
- Programa: Construnario Versión 3.51
- Fecha de los precios: 16/04/2024
- Divisa: EUR

**PEM40014630** u Tuerca metálica TCM, referencia 40014630 de Pemsa. M63. I304
Precio: 128.56
Tuerca metálica de acero inoxidable AISI303, 304, con rosca métrica y rosca PG para conexión de tubos, racores y prensaestopas metálicos en acero inoxidable. Código EAN: 8431927041548 Código ETIM 8.0: EC000940
