# Tuerca EMC, referencia 40016007 de Pemsa. PG7

- Propiedad del archivo: CONSTRUNARIO
- Formato: FIEBDC-3/2012
- Programa: Construnario Versión 3.51
- Fecha de los precios: 16/04/2024
- Divisa: EUR

**PEM40016007** u Tuerca EMC, referencia 40016007 de Pemsa. PG7
Precio: 1.58
Tuerca EMC, referencia 40016007 de Pemsa. PG7 Código EAN: 8431927100597 Código ETIM 8.0: EC000940
