# Tuerca EMC, referencia 40016016 de Pemsa. PG16

- Propiedad del archivo: CONSTRUNARIO
- Formato: FIEBDC-3/2012
- Programa: Construnario Versión 3.51
- Fecha de los precios: 16/04/2024
- Divisa: EUR

**PEM40016016** u Tuerca EMC, referencia 40016016 de Pemsa. PG16
Precio: 2.28
Tuerca EMC, referencia 40016016 de Pemsa. PG16 Código EAN: 8431927100634 Código ETIM 8.0: EC000940
