# Tuerca EMC, referencia 40016021 de Pemsa. PG21

- Propiedad del archivo: CONSTRUNARIO
- Formato: FIEBDC-3/2012
- Programa: Construnario Versión 3.51
- Fecha de los precios: 16/04/2024
- Divisa: EUR

**PEM40016021** u Tuerca EMC, referencia 40016021 de Pemsa. PG21
Precio: 3.10
Tuerca EMC, referencia 40016021 de Pemsa. PG21 Código EAN: 8431927100641 Código ETIM 8.0: EC000940
