# Tuerca EMC, referencia 40016029 de Pemsa. PG29

- Propiedad del archivo: CONSTRUNARIO
- Formato: FIEBDC-3/2012
- Programa: Construnario Versión 3.51
- Fecha de los precios: 16/04/2024
- Divisa: EUR

**PEM40016029** u Tuerca EMC, referencia 40016029 de Pemsa. PG29
Precio: 4.05
Tuerca EMC, referencia 40016029 de Pemsa. PG29 Código EAN: 8431927100658 Código ETIM 8.0: EC000940
