# Tuerca EMC, referencia 40016048 de Pemsa. PG48

- Propiedad del archivo: CONSTRUNARIO
- Formato: FIEBDC-3/2012
- Programa: Construnario Versión 3.51
- Fecha de los precios: 16/04/2024
- Divisa: EUR

**PEM40016048** u Tuerca EMC, referencia 40016048 de Pemsa. PG48
Precio: 10.09
Tuerca EMC, referencia 40016048 de Pemsa. PG48 Código EAN: 8431927100689 Código ETIM 8.0: EC000940
