# Tuerca EMC, referencia 40017120 de Pemsa. M12

- Propiedad del archivo: CONSTRUNARIO
- Formato: FIEBDC-3/2012
- Programa: Construnario Versión 3.51
- Fecha de los precios: 16/04/2024
- Divisa: EUR

**PEM40017120** u Tuerca EMC, referencia 40017120 de Pemsa. M12
Precio: 1.99
Tuerca EMC, referencia 40017120 de Pemsa. M12 Código EAN: 8431927100696 Código ETIM 8.0: EC000940
