# Tuerca EMC, referencia 40017250 de Pemsa. M25

- Propiedad del archivo: CONSTRUNARIO
- Formato: FIEBDC-3/2012
- Programa: Construnario Versión 3.51
- Fecha de los precios: 16/04/2024
- Divisa: EUR

**PEM40017250** u Tuerca EMC, referencia 40017250 de Pemsa. M25
Precio: 3.57
Tuerca EMC, referencia 40017250 de Pemsa. M25 Código EAN: 8431927100726 Código ETIM 8.0: EC000940
