# Tuerca EMC, referencia 40017320 de Pemsa. M32

- Propiedad del archivo: CONSTRUNARIO
- Formato: FIEBDC-3/2012
- Programa: Construnario Versión 3.51
- Fecha de los precios: 16/04/2024
- Divisa: EUR

**PEM40017320** u Tuerca EMC, referencia 40017320 de Pemsa. M32
Precio: 5.70
Tuerca EMC, referencia 40017320 de Pemsa. M32 Código EAN: 8431927100733 Código ETIM 8.0: EC000940
