# Tuerca EMC, referencia 40017400 de Pemsa. M40

- Propiedad del archivo: CONSTRUNARIO
- Formato: FIEBDC-3/2012
- Programa: Construnario Versión 3.51
- Fecha de los precios: 16/04/2024
- Divisa: EUR

**PEM40017400** u Tuerca EMC, referencia 40017400 de Pemsa. M40
Precio: 7.90
Tuerca EMC, referencia 40017400 de Pemsa. M40 Código EAN: 8431927100740 Código ETIM 8.0: EC000940
