# Tuerca EMC, referencia 40017500 de Pemsa. M50

- Propiedad del archivo: CONSTRUNARIO
- Formato: FIEBDC-3/2012
- Programa: Construnario Versión 3.51
- Fecha de los precios: 16/04/2024
- Divisa: EUR

**PEM40017500** u Tuerca EMC, referencia 40017500 de Pemsa. M50
Precio: 20.33
Tuerca EMC, referencia 40017500 de Pemsa. M50 Código EAN: 8431927100757 Código ETIM 8.0: EC000940
