# Tuerca TCP, referencia 40020013 de Pemsa. PG13, gris

- Propiedad del archivo: CONSTRUNARIO
- Formato: FIEBDC-3/2012
- Programa: Construnario Versión 3.51
- Fecha de los precios: 16/04/2024
- Divisa: EUR

**PEM40020013** u Tuerca TCP, referencia 40020013 de Pemsa. PG13, gris
Precio: 0.24
Tuerca TCP, referencia 40020016 de Pemsa. PG16, gris Código EAN: 8431927005663 Código ETIM 8.0: EC000940
