# Tuerca TCP, referencia 40020016 de Pemsa. PG16, gris

- Propiedad del archivo: CONSTRUNARIO
- Formato: FIEBDC-3/2012
- Programa: Construnario Versión 3.51
- Fecha de los precios: 16/04/2024
- Divisa: EUR

**PEM40020016** u Tuerca TCP, referencia 40020016 de Pemsa. PG16, gris
Precio: 0.29
Tuerca TCP, referencia 40020021 de Pemsa. PG21, gris Código EAN: 8431927005670 Código ETIM 8.0: EC000940
