# Tuerca TCP, referencia 40021630 de Pemsa. M63, gris

- Propiedad del archivo: CONSTRUNARIO
- Formato: FIEBDC-3/2012
- Programa: Construnario Versión 3.51
- Fecha de los precios: 16/04/2024
- Divisa: EUR

**PEM40021630** u Tuerca TCP, referencia 40021630 de Pemsa. M63, gris
Precio: 3.48
Tuerca TCP, referencia 40021630 de Pemsa. M63, gris Código EAN: 8431927005793 Código ETIM 8.0: EC000940
