# Inserto-MC, referencia 40030521 de Pemsa. PG21 d 3x 8

- Propiedad del archivo: CONSTRUNARIO
- Formato: FIEBDC-3/2012
- Programa: Construnario Versión 3.51
- Fecha de los precios: 16/04/2024
- Divisa: EUR

**PEM40030521** u Inserto-MC, referencia 40030521 de Pemsa. PG21 d 3x 8
Precio: 2.10
Inserto-MC, referencia 40030521 de Pemsa. PG21 d 3x 8 Código EAN: 8431927095718 Código ETIM 8.0: EC000879
