# Inserto-A, referencia 40030916 de Pemsa. PG16 d 5

- Propiedad del archivo: CONSTRUNARIO
- Formato: FIEBDC-3/2012
- Programa: Construnario Versión 3.51
- Fecha de los precios: 16/04/2024
- Divisa: EUR

**PEM40030916** u Inserto-A, referencia 40030916 de Pemsa. PG16 d 5
Precio: 0.20
Inserto-A, referencia 40030916 de Pemsa. PG16 d 5 Código EAN: 8431927095787 Código ETIM 8.0: EC002318
