# Reductor R-H metálico para rosca métrica, referencia 42001612 de Pemsa. M16 M12

- Propiedad del archivo: CONSTRUNARIO
- Formato: FIEBDC-3/2012
- Programa: Construnario Versión 3.51
- Fecha de los precios: 16/04/2024
- Divisa: EUR

**PEM42001612** u Reductor R-H metálico para rosca métrica, referencia 42001612 de Pemsa. M16 M12
Precio: 1.29
Reductor metálico para rosca métrica. Disponible en diversas medidas. Fabricado en latón niquelado. Código EAN: 8431927020949 Código ETIM 8.0: EC000938
