# Ampliación metálica E-MS, referencia 42021116 de Pemsa. PG11 PG16

- Propiedad del archivo: CONSTRUNARIO
- Formato: FIEBDC-3/2012
- Programa: Construnario Versión 3.51
- Fecha de los precios: 16/04/2024
- Divisa: EUR

**PEM42021116** u Ampliación metálica E-MS, referencia 42021116 de Pemsa. PG11 PG16
Precio: 3.14
Ampliación metálica para rosca métrica y rosca PG. Disponible en diversas medidas. Fabricada en latón niquelado. Código EAN: 8431927005984 Código ETIM 8.0: EC000938
