# Ampliación metálica E-MS, referencia 42055063 de Pemsa. M50 M63

- Propiedad del archivo: CONSTRUNARIO
- Formato: FIEBDC-3/2012
- Programa: Construnario Versión 3.51
- Fecha de los precios: 16/04/2024
- Divisa: EUR

**PEM42055063** u Ampliación metálica E-MS, referencia 42055063 de Pemsa. M50 M63
Precio: 36.00
Ampliación metálica para rosca métrica y rosca PG. Disponible en diversas medidas. Fabricada en latón niquelado. Código EAN: 8431927021205 Código ETIM 8.0: EC000938
