# Adaptador RE-MS metálico rosca métrica, referencia 43002013 de Pemsa. M20 PG13

- Propiedad del archivo: CONSTRUNARIO
- Formato: FIEBDC-3/2012
- Programa: Construnario Versión 3.51
- Fecha de los precios: 16/04/2024
- Divisa: EUR

**PEM43002013** u Adaptador RE-MS metálico rosca métrica, referencia 43002013 de Pemsa. M20 PG13
Precio: 6.22
Adaptador metálico rosca métrica/PG para roscas de racores y prensaestopas. Disponible en diversas medidas. Fabricado en latón niquelado. Código EAN: 8431927021236 Código ETIM 8.0: EC000938
