# Tapón TPM metálico roscado, referencia 44011320 de Pemsa. M32

- Propiedad del archivo: CONSTRUNARIO
- Formato: FIEBDC-3/2012
- Programa: Construnario Versión 3.51
- Fecha de los precios: 16/04/2024
- Divisa: EUR

**PEM44011320** u Tapón TPM metálico roscado, referencia 44011320 de Pemsa. M32
Precio: 5.33
Tapón TPM metálico roscado con un índice de IP68 con junta tórica incluida según EN 60529. Disponible en rosca métrica de M12 a M63 y rosca PG 7 a PG48. Fabricada en latón niquelado. Código EAN: 8431927006158 Código ETIM 8.0: EC000032
