# Tapón TPM Air-inox, referencia 44014122 de Pemsa. M12 150/0.2

- Propiedad del archivo: CONSTRUNARIO
- Formato: FIEBDC-3/2012
- Programa: Construnario Versión 3.51
- Fecha de los precios: 16/04/2024
- Divisa: EUR

**PEM44014122** u Tapón TPM Air-inox, referencia 44014122 de Pemsa. M12 150/0.2
Precio: 25.78
Tapón TPM Air-inox, referencia 44014122 de Pemsa. M12 150/0.2 Código EAN: 8431927100825 Código ETIM 8.0: EC000032
