# Tope protector, referencia 44040029 de Pemsa. PG29/M32. Negro

- Propiedad del archivo: CONSTRUNARIO
- Formato: FIEBDC-3/2012
- Programa: Construnario Versión 3.51
- Fecha de los precios: 16/04/2024
- Divisa: EUR

**PEM44040029** u Tope protector, referencia 44040029 de Pemsa. PG29/M32. Negro
Precio: 1.24
Tope protector, referencia 44040029 de Pemsa. PG29/M32. Negro Código EAN: 8431927100993 Código ETIM 8.0: EC000879
