# Tope protector, referencia 44040042 de Pemsa. PG42/M50. Negro

- Propiedad del archivo: CONSTRUNARIO
- Formato: FIEBDC-3/2012
- Programa: Construnario Versión 3.51
- Fecha de los precios: 16/04/2024
- Divisa: EUR

**PEM44040042** u Tope protector, referencia 44040042 de Pemsa. PG42/M50. Negro
Precio: 2.00
Tope protector, referencia 44040042 de Pemsa. PG42/M50. Negro Código EAN: 8431927101013 Código ETIM 8.0: EC000879
