# Tope protector, referencia 44041007 de Pemsa. PG 7/M12. Rojo

- Propiedad del archivo: CONSTRUNARIO
- Formato: FIEBDC-3/2012
- Programa: Construnario Versión 3.51
- Fecha de los precios: 16/04/2024
- Divisa: EUR

**PEM44041007** u Tope protector, referencia 44041007 de Pemsa. PG 7/M12. Rojo
Precio: 0.43
Tope protector, referencia 44041007 de Pemsa. PG 7/M12. Rojo Código EAN: 8431927101037 Código ETIM 8.0: EC000879
