# Manguito enchufable de aluminio para tubos RAL, referencia 55002040 de Pemsa. DN40

- Propiedad del archivo: CONSTRUNARIO
- Formato: FIEBDC-3/2012
- Programa: Construnario Versión 3.51
- Fecha de los precios: 16/04/2024
- Divisa: EUR

**PEM55002040** u Manguito enchufable de aluminio para tubos RAL, referencia 55002040 de Pemsa. DN40
Precio: 9.75
Manguito enchufable de aluminio, para la conexión de tubos RAL en instalaciones que requieran elevadas prestaciones mecánicas y una resistencia muy alta a la corrosión. Índice de protección IP44. Disponible en diversas medidas. Código EAN: 8431927026651 Código ETIM 8.0: EC000939
