# Manguito enchufable de acero inoxidable AISI 304 para RINOX, referencia 55003050 de Pemsa. DN50

- Propiedad del archivo: CONSTRUNARIO
- Formato: FIEBDC-3/2012
- Programa: Construnario Versión 3.51
- Fecha de los precios: 16/04/2024
- Divisa: EUR

**PEM55003050** u Manguito enchufable de acero inoxidable AISI 304 para RINOX, referencia 55003050 de Pemsa. DN50
Precio: 135.76
Manguito enchufable de acero inoxidable AISI 304, para la conexión de tubos RINOX en instalaciones que requieran elevadas prestaciones mecánicas y una excelente resistencia a la corrosión. Índice de protección IP44. Disponible en diversas medidas. Código EAN: 8431927091857 Código ETIM 8.0: EC000939
