# Manguito enchufable de acero RRGC, referencia 55004116 de Pemsa. M16

- Propiedad del archivo: CONSTRUNARIO
- Formato: FIEBDC-3/2012
- Programa: Construnario Versión 3.51
- Fecha de los precios: 16/04/2024
- Divisa: EUR

**PEM55004116** u Manguito enchufable de acero RRGC, referencia 55004116 de Pemsa. M16
Precio: 3.09
Manguito enchufable de acero con sistema de protección GC para la conexión de tubos RRGC en instalaciones que requieran elevadas prestaciones mecánicas y una resistencia alta a la corrosión. Índice de protección IP54. Disponible en diversos diámetros. Código EAN: 8431927091130 Código ETIM 8.0: EC000939
