# Manguito enchufable de acero RRGC, referencia 55004163 de Pemsa. M63

- Propiedad del archivo: CONSTRUNARIO
- Formato: FIEBDC-3/2012
- Programa: Construnario Versión 3.51
- Fecha de los precios: 16/04/2024
- Divisa: EUR

**PEM55004163** u Manguito enchufable de acero RRGC, referencia 55004163 de Pemsa. M63
Precio: 18.34
Manguito enchufable de acero con sistema de protección GC para la conexión de tubos RRGC en instalaciones que requieran elevadas prestaciones mecánicas y una resistencia alta a la corrosión. Índice de protección IP54. Disponible en diversos diámetros. Código EAN: 8431927091154 Código ETIM 8.0: EC000939
