# Manguito con rosca exterior de acero, referencia 55005020 de Pemsa. M20. Protección: EZ

- Propiedad del archivo: CONSTRUNARIO
- Formato: FIEBDC-3/2012
- Programa: Construnario Versión 3.51
- Fecha de los precios: 16/04/2024
- Divisa: EUR

**PEM55005020** u Manguito con rosca exterior de acero, referencia 55005020 de Pemsa. M20. Protección: EZ
Precio: 3.79
Manguito con rosca exterior de acero con sistema de protección EZ, para la conexión de tubos RR y RL en instalaciones que requieran elevadas prestaciones mecánicas y una resistencia media a la corrosión. Disponible en diversos diámetros. Código EAN: 8431927026842 Código ETIM 8.0: EC000939
