# Manguito enchufable de acero RLGC, referencia 55006163 de Pemsa. DN63

- Propiedad del archivo: CONSTRUNARIO
- Formato: FIEBDC-3/2012
- Programa: Construnario Versión 3.51
- Fecha de los precios: 16/04/2024
- Divisa: EUR

**PEM55006163** u Manguito enchufable de acero RLGC, referencia 55006163 de Pemsa. DN63
Precio: 15.83
Manguito enchufable de acero con sistema de protección GC para la conexión de tubos RLGC en instalaciones que requieran elevadas prestaciones mecánicas y una resistencia alta a la corrosión. Índice de protección IP54. Disponible en diversos diámetros. Código EAN: 8431927091222 Código ETIM 8.0: EC000939
