# Manguito de acoplamiento de acero, referencia 55007016 de Pemsa. M16. Protección: EZ

- Propiedad del archivo: CONSTRUNARIO
- Formato: FIEBDC-3/2012
- Programa: Construnario Versión 3.51
- Fecha de los precios: 16/04/2024
- Divisa: EUR

**PEM55007016** u Manguito de acoplamiento de acero, referencia 55007016 de Pemsa. M16. Protección: EZ
Precio: 4.54
Manguito de acoplamiento de acero con sistema de protección EZ para la conexión de tubos RL a cajas en instalaciones que requieran elevadas prestaciones mecánicas y una resistencia media a la corrosión. Índice de protección IP44. Incorpora un extremo roscado al tubo RL para su conexión a cajas junto con una tuerca TCM. Disponible en diversos diámetros. Código EAN: 8431927026972 Código ETIM 8.0: EC000939
